# Pauschale Erhaltung Bauwerke BAB - FR
Angebotsaufforderung (GAEB DA XML 3.2, DA83)
Projekt: A-P0209-00
Währung: EUR
Nebenangebote zugelassen: ja
Auftraggeber: Autobahn GmbH des Bundes, Niederlassung Südwest (Stuttgart), Außenstelle Freiburg, Autobahn GmbH-NL Südwest, Ast.Freiburg, H.v.Stephan-Str.17, 79100 Freiburg, Heinrich-von-Stephan-Straße 17, 79100 Freiburg i.B.
Erstellt mit: GXML Toolbox V3.3 R20230829, iTWO_64 V25.0.772, 07.08.2026

## 1 A98 Erneuerung Lager und -sockel BW 8119-561
Datum: 07.08.2026
WaGr: 99_99_01

### Abschnitt 00 Erneuerung Lagersockel

#### Unterabschnitt 00.00 Baustelleneinrichtung

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**00.00.0002 Baustelle räumen Sämtl. LV-Abschn.**
*** Pauschalposition
StL-Nr. 1910111201
Baustelle von allen Geräten, Anlagen, Einrichtungen und
dgl. räumen. Benutzte Flächen und Wege entsprechend dem
ursprünglichen Zustand herrichten. Soweit nicht für
bestimmte Leistungen für das Räumen der Baustelle gesonderte Positionen im Leistungsverzeichnis enthalten
sind, gilt die Pauschale
für alle Leistungen sämtlicher Abschnitte des Leistungsverzeichnisses.
Menge: 1,000 Psch

**00.00.0003 Bauzaun aufstellen und entfernen Zaunhöhe 2,0 m*Stahlgitter-FT**
StL-Nr. 1910120733
Bauzaun nach Unterlagen des AG einschl. der erforderlichen Tore und Pfosten standsicher aufstellen, während
der Bauzeit vorhalten und unterhalten sowie nach Beendigung der Bauzeit entfernen. 70 v.H. des Preises werden nach Aufstellen, der Rest nach Entfernen des Bauzaunes vergütet.
Zaunhöhe = 2,00 m.
Zaun aus Stahlgitter-Fertigteilen.
Menge: 50,000 m

**00.00.0004 Baustellenschild anfert. und aufst.**
Baustelleninformationsschild einschließlich Aufstellvorrichtung nach Unterlagen des AG anfertigen und beschriften, zur Baustelle anfahren und standsicher aufstellen. Notwendige Erdarbeiten ausführen, Fundamente
herstellen. Statischen Nachweis erbringen. Bauschild
während der Bauzeit unterhalten und säubern.
Größe = 4,20/3,00 m.
Menge: 2,000 St

**00.00.0005 Baustellenschild abbauen**
Baustelleninformationsschild und Aufstellvorrichtung
abbauen, Fundamente abbrechen. Abbruchgut nach Wahl des
AN verwerten. Benutzte Fläche entsprechend dem ursprünglichen Zustand herrichten.
Baustelleninformationsschild und Aufstellvorrichtung
nach Wahl des AN verwerten.
Menge: 2,000 St

#### Unterabschnitt 00.01 Verkehrssicherung

**00.01.0001 Verkehrsrechtliche Anordnung**
*** Pauschalposition
Einholen der verkehrsrechtlichen Anordnung nach § 45 StVO bei der zuständigen Straßenbaubehörde. Erstellen eines individuellen, baustellenbezogenen Verkehrszeichen-und Signalzeitenplans (unter Berücksichtigung der Räumzeiten für den Außerortsbereich). Abstimmen der Unterlagen mit Behörden und Polizei bis zur Genehmigungsreife.
Vom AG zu ergänzen: Verkehrsführungen / Umleitungen.
Auf der unterführten Straße:
- Bis zu 4 x Kurze Vollsperrungen für Einbau Hilfsrüstungen
- Halbsetige Sperrung für Arbeiten an den jeweiligen Widerlagern mit mehrfachem  Umsetzen nach gewähltem Arbeitsablauf des AN.

Auf der Autobahn:
- LKW- Überholverbot in bneide Richtungen
- Ggf. Hinweisschild Arbeiten unter dem Bauwerk
Menge: 1,000 Psch

**00.01.0002 Einrichten halbseitigen Sperrung**
*** Pauschalposition
An- und Abtransport aller erforderlichen Verkehrszeichen,Absperrgeräte und Aufstellvorrichtungen gemäß genehmigtem Verkehrszeichenplan. Aufstellen und
Einrichten der Absperrung. Inklusive Beschilderung für die zweistufige Geschwindigkeitsreduzierung (Geschwindigkeitstrichter 70/50 km/h) aus beiden Fahrtrichtungen sowie Gefahrzeichen „Lichtzeichenanlage" (VZ 131) und „Baustelle" (VZ 123).
Menge: 1,000 Psch

**00.01.0003 Ampelanlage (LSA)**
*** Pauschalposition
An- und Abtransport sowie betriebsfertiges Aufstellen einer mobilen Engstellen-Signalanlage für den einspurigen Wechselverkehr. Die Anlage muss zwingend über Radarsensoren zur verkehrsabhängigen Grünzeitverlängerung und Rotzeit-Anpassung verfügen.
Inklusive aller Programmierungsschritte vor Ort.
Menge: 1,000 Psch

**00.01.0004 Fahrbahnmarkierung**
*** Pauschalposition
Liefern und fachgerechtes Aufbringen von temporärer,
gelber Markierungsfolie (Typ II, retroreflektierend) zur
optischen Führung im Verschwenkungsbereich und als Haltelinie vor der Ampel. Nach Abschluss der Bauarbeiten rückstandsfreies Entfernen und Entsorgen der Folie.
Menge: 1,000 Psch

**00.01.0005 Räumung der Verkehrssicherung**
*** Pauschalposition
Vollständiger Abbau aller Schilder, Baken, Absperrungen
und der Ampelanlage nach Bauende. Abtransport aller Materialien und Wiederherstellung des ursprünglichen Straßenzustands.
Menge: 1,000 Psch

**00.01.0006 Vorhaltung der Ampelanlage**
Vorhalten der betriebsfertigen, funk- oder kabelgesteuerten LSA. Inklusive aller Betriebsstoffe, Akkus/Batterien, des regelmäßigen Akkuwechsels vor Ort sowie der Behebung von Störungen. Eine lückenlose Funktion muss 24/7 gewährleistet sein. Abrechnung erfolgt nach tatsächlichen Kalendertagen.Eingeschlossen sind sämtliche erforderlichen Kontroll-, Wartungs-, Instandhaltungs- und Reparaturarbeiten, Störungsbeseitigungen, der Austausch defekter Komponenten, notwendige Anpassungen der Signalprogramme sowie alle zur Aufrechterhaltung eines ordnungsgemäßen Betriebs erforderlichen Leistungen.
Menge: 50,000 d

**00.01.0007 Vorhaltung Beschilderung/Absperrung**
*** Pauschalposition
Vorhalten der gesamten temporären Beschilderung, des
Geschwindigkeitstrichters, der Leitbaken und Fußplatten im Baustellenbereich. Inklusive Reinigung bei Verschmutzung und Sicherung gegen Sturm und Vandalismus.
Menge: 1,000 Psch

**00.01.0008 Vorhaltung Warnleuchten**
*** Pauschalposition
Liefern und Vorhalten von bauartzugelassenen LED-
Halogen-Warnleuchten (zweiseitiges gelbes Licht) auf den Leitbaken im Verschwenkungsbereich zur optischen Führung bei Dunkelheit und Nebel.
Menge: 1,000 Psch

**00.01.0009 Vorhaltung aktive Vorwarnung**
*** Pauschalposition
Vorhalten von LED-Doppelblitzanlagen auf den Vorwarnschildern „Lichtzeichenanlage" (VZ 131) zur frühzeitigen Warnung des herannahenden Verkehrs.
Menge: 1,000 Psch

**00.01.0010 Tägliche Kontrollfahrten / Wartung**
*** Pauschalposition
Durchführung und schriftliche Dokumentation der gesetzlich vorgeschriebenen Kontrollfahrten zur Überprüfung der Beschilderung und der Ampelfunktion. Gemäß ZTV-SA/RSA 21 zweimal täglich an Werktagen sowie einmal täglich an arbeitsfreien Tagen (Wochenende/Feiertage). Inklusive Führung des Prüfprotokolls vor Ort.
Menge: 1,000 Psch

**00.01.0011 24-Stunden-Bereitschaftsdienst**
*** Pauschalposition
Bereitstellen eines technischen Notdienstes an 7 Tagen in
der Woche über 24 Stunden zur Behebung von Havarien oder Ausfällen der Ampelanlage. Die maximale Reaktionszeit vor Ort nach Störungsmeldung darf maximal 2 Stunden betragen. Wird als Pauschale für die gesamte Bauzeit abgerechnet.
Menge: 1,000 Psch

#### Unterabschnitt 00.02 Gerüste

**00.02.0001 Arbeitsgerüst herstellen**
*** Pauschalposition
StL-Nr. 2211630690000900
Arbeitsgerüste, einschließlich ggf. erforderlicher
Gründung sowie ggf. erforderlicher Treppentürme und
weiterer Leitergänge, nach statischen, konstruktiven
und sicherheitstechnischen Erfordernissen herstellen
und beseitigen, für den Zeitraum der eigenen Leistung
vorhalten und unterhalten.
Einsatzort 'gesamtes Bauwerk für alle Arbeiten inklusive gegebenenfalls erforderliches, mehrfaches Umsetzen.'

Einrichtungen 'zum Schutz der Umwelt und des öffentlichen Verkehrs vor Staub, Strahlgut und umherfliegende Teile beim Abbruch nach Wahl des AN einbauen, vorhalten, unterhalten, ggf. betreiben und beseitigen.'
Menge: 1,000 Psch

#### Unterabschnitt 00.03 Technische Bearbeitung

**00.03.0001 Vermessung / Feinaufmaß.**
*** Pauschalposition
Bestand als Grundlage für die Anordnung der Baubehelfe sowie die Arbeiten an den Lagern und Lagersockeln vermessen. Vermessung als Grundlage für die vom AN zu erstellende Planung und passgenaue Anordnung aller Bauteile und Behelfe
Genauigkeit nach den Erfordernissen des AN für den passgenauen Einbau.
Menge: 1,000 Psch

**00.03.0002 Standsicherheitsnachweis aufstellen**
*** Pauschalposition
StL-Nr. 1910160599
Standsicherheitsnachweis aufstellen.
Standsicherheitsnachweis für 'alle Bauteile und Baubehelfe inklusive Pressenhub und Zwischenbauzustände dieser Maßnahme, einschließlich der Lasteinleitung in den Bestand.'

Standsicherheitsnachweis 'digital als .pdf-Datei sowie 1-fach als Papierausdruck liefern.'
Menge: 1,000 Psch

**00.03.0003 Ausführungszeichnungen herstellen**
*** Pauschalposition
StL-Nr. 1910161099
Ausführungszeichnungen herstellen.
Ausführungszeichnungen für 'alle Bauteile und Baubehelfe dieser Maßnahme inklusive Werkstattzeichnungen und Arbeitsanweisungen mit Skizzen für Pressenhub, Anordnung Stapel und Pressen.'

Ausführungszeichnungen '3-fach zur Prüfung liefern.
Plangleichstellung mit Übernahme der Prüfvermerke durchführen und 3-fach als Papierfertigung, zur AG-seitigen Freigabe, liefern.
Reinschriftexemplar mit Freigabevermerken zusätzlich im PDF-Format übermitteln.'
Menge: 1,000 Psch

**00.03.0004 Lichtbilder herst. und liefern**
StL-Nr. 19101620
Lichtbilder über den wesentlichen Bauablauf des Bauwerks in digitalisierter Form (Auflösung mindestens
1024 mal 768 Pixel, 24 Farben) mit Digitalkamera herstellen und auf mit dem AG abgestimmten Datenträger (CD
oder DVD) liefern. Das Komprimierungsverhältnis bzw.
die Bildqualität ist so zu wählen, dass durch die Komprimierung keine für den Sachverhalt wesentlichen Bildinformationen verloren gehen.
Menge: 50,000 St

**00.03.0005 Bestandunterlagen liefern**
*** Pauschalposition
StL-Nr. 1910161599990000
Bestandsunterlagen liefern, bestehend aus
Standsicherheitsnachweis 'die entsprechend dem Prüf-
und Genhemigungsverfahren berichtigt wurden, als
farbige PDF-Datei mit Lesezeichen auf Datenträger,
einschließlich Inhaltsverzeichnis, als Pause 2-fach.'

Ausführungszeichnungen 'die entsprechend dem Prüf- und
Genehmigungsverfahren und der Bauausführung berichtigt
wurden, als DXF-, DWG-, TIF- und PDF-Datei auf
Datenträger mit Zeichnungsverzeichnissen, als Pause
2-fach sowie als Mikrofilmaufnahme in
Mikrofilmlochkarte.'

Bestandsübersichtszeichnungen 'mittels CAD-System gemäß
ZTV-ING komplett neu erstellen (Bestand +
Instandsetzung). Nach Prüfung und Freigabe durch den AG
erfolgt die Lieferung als Pause 2-fach sowie als DXF-,
DWG-, TIF- und PDF-Datei auf Datenträer sowie als
Mikrofilmaufnahme in Mikrofilmlochkarte.'

Bestandsdaten 'vom gesamten Bauwerk (Bestand +
Instandsetzung) gemäß Anweisung
Straßeninformationsbank,
Teilsystem Bauwerksdaten, mit einem Erfassungsprogramm
auf der Datenbasis der ASB-ING erfasst sowie als
Bauwerksbuch als Pause 2-fach, farbig, als PDF-Datei
sowie im Übergabeformat SIB-Bauwerke (CAB-Datei).
Übergabe der Bestandsunterlagen an den AG hat
spätestens mit der Vorlage des Antrages auf Abnahme der
Leistung zu erfolgen.'
Menge: 1,000 Psch
Leistungsbereichkatalog: 101

#### Unterabschnitt 00.04 Betoninstandsetzung und Lagersockel

**00.04.0001 Lagerkissen schützen**
Elastomerlagerkissen während der Hochdruckwasserstrahl- und Betoninstandsetzungsarbeiten am benachbarten Bauteil schützend einhausen. Einrichtung nach Wahl des AN. Schutzeinrichtung einbauen, vorhalten und nach Abschluss der Betoininstandsetzung wieder ausbauen und der Verwertung nach Wahl des AN zuführen.
Menge: 1,000 St

**00.04.0002 Betonunterlage vorbereiten Teilflächen*druckwasserstr.*entsorgen**
StL-Nr. 2412410899910991
Betonunterlage nach Unterlagen des AG vorbereiten. Vorbereitete Flächen säubern.
Bauteil 'Längsträger im Auflagerbereich. Unterseite und Seitenflächen'

Flächenneigung 'Oberfläche unterschiedlich geneigt und beengte Platzverhältnisse im Bereich der Lagerbank. Abstand zu darunter liegender Lagerbank nur ca. 35 cm'

Ausführung in Teilflächen.
Vorbereitungsverfahren = Betonunterlage druckwasserstrahlen mit Druck größer 60 MPa und trocken nachstrahlen.
Abtrag von 'Beton über 3 bis 5 cm. Die instand
zusetzenden Bereiche sind mit gerade verlaufenden
Kanten zu begrenzen, wobei die Ausbruchufer bis in
eine Tiefe von ca. 10 mm annähernd rechtwinklig zur
Bauteiloberfläche auszuführen sind. Etwaige
Trennschnitte sind in die Positionen mit
einzukalkulieren.'

Abfall entsorgen.
Menge: 1,000 m2
Leistungsbereichkatalog: 124

**00.04.0003 Zulage tieferer Abtrag**
Zulage zu vorangegangener Position für Tiefen über 5 cm; je cm zusätzlicher Tiefe.
Menge: 2,000 m2

**00.04.0004 Haftbrücke herstellen RM-Mörtel*Teilflächen**
StL-Nr. 24124308999201
Haftbrücke auf vorbereiteter Betonunterlage nach Unterlagen des AG herstellen.
Bauteil 'Längsträger im Auflagerbereich. Unterseite und Seitenflächen.'

Flächenneigung 'Oberfläche unterschiedlich geneigt und beengte Platzverhältnisse im Bereich der Lagerbank. Abstand zu darunter liegender Lagerbank nur ca. 35 cm.'

Stoff = Zementmörtel mit Kunststoffzusatz (RM).
Ausführung in Teilflächen.
Menge: 1,000 m2

**00.04.0005 Zementmörtel/Beton (RM/RC) einbauen RM Teilflächen**
StL-Nr. 24124328999191
Zementmörtel/Beton mit Kunststoffzusatz (RM/RC) auf
vorbereiteter Betonunterlage nach Unterlagen des AG
einbauen. Ggf. erforderliche Schalung herstellen. Haftbrücke wird gesondert vergütet.
Bauteil 'Längsträger im Auflagerbereich. Unterseite und Seitenflächen. Expositionsklassen XALL, XC4, XD2, XF2, WO, XSTAT, XDYN.'

Flächenneigung 'Oberfläche unterschiedlich geneigt und beengte Platzverhältnisse im Bereich der Lagerbank. Abstand zu darunter liegender Lagerbank nur ca. 35 cm.'

Betonersatzsystem = RM.
Schichtdicke 'bis 10 cm in zulässigen Einzelschichtdicken bis je 5 cm aufzutragen. Inklusive Bauteilaußenkanten.'

Ausführung in Teilflächen.
Menge: 1,000 m2

**00.04.0006 Betonunterlage feinspachteln Dicke über 2-4 mm*Teilflächen**
StL-Nr. 24124318999201
Vorbereitete Betonunterlage nach Unterlagen des AG
feinspachteln. Ggf. Haftbrücke aufbringen.
Bauteil 'Längsträger im Auflagerbereich. Unterseite und Seitenflächen.'

Flächenneigung 'Oberfläche unterschiedlich geneigt und
beengte Platzverhältnisse im Bereich der Lagerbank.
Abstand zu darunter liegender Lagerbank nur ca. 35 cm.'

Dicke des Feinspachtels über 2 mm bis 4 mm.
Ausführung in Teilflächen .
Menge: 1,000 m2
Leistungsbereichkatalog: 124

**00.04.0007 Betonunterlage vorbereiten Tfl. ü. 0,1-0,5m2*Vorb.nach Wahl AN Abtrag ü. 3-5 cm*entsorgen**
StL-Nr. 2412411399931081
Betonunterlage nach Unterlagen des AG vorbereiten. Vorbereitete Flächen säubern.
Bauteil 'Lagerbank Widerlager.'

Flächenneigung 'horizontal bis 20 v.H. geneigt.'

Teilflächen über 0,10 m2 bis 0,50 m2.
Vorbereitungsverfahren = Betonunterlage nach Wahl des
AN vorbereiten.
Beton abtragen, Abtragstiefe über 3 bis 5 cm.
Abfall entsorgen.
Menge: 1,000 St

**00.04.0008 Zulage tieferer Abtrag**
Zulage zu vorangegangener Position für Tiefen über 5 cm; je cm zusätzlicher Tiefe.
Menge: 2,000 St

**00.04.0009 Haftbrücke herstellen*Oberfl.waager. RM-Mörtel*Tfl. ü. 0,1-0,5m2**
StL-Nr. 24124313991203
Haftbrücke auf vorbereiteter Betonunterlage nach Unterlagen des AG herstellen.
Bauteil 'Lagerbank Widerlager.'

Oberfläche waagerecht bis 20 v.H. geneigt.
Stoff = Zementmörtel mit Kunststoffzusatz (RM).
Teilflächen über 0,10 m2 bis 0,50 m2.
Menge: 1,000 St

**00.04.0010 Fehlst.m.Mörtel/Beton (RM/RC) inst.*Oberfl.waager. RM Tfl. ü. 0,1-0,5m2**
StL-Nr. 24124331991193
Fehlstellen mit Zementmörtel/Beton mit Kunststoffzusatz
(RM/RC) auf vorbereiteter Betonunterlage nach Unterlagen des AG instandsetzen. Ggf. erforderliche Schalung
herstellen. Haftbrücke wird gesondert vergütet.
Bauteil 'Lagerbank Widerlager.
An Lagerbankvorderkante luftseitig mit vertikaler Abschalung herstellen XALL, XC4, XD2, XF2, WO, XSTAT'

Oberfläche waagerecht bis 20 v. H. geneigt.
Betonersatzsystem = RM.
Schichtdicke 'bis 10 cm in zulässigen
Einzelschichtdicken bis je 5 cm aufzutragen. Inklusive
Bauteilaußenkanten.'

Teilflächen über 0,10 m2 bis 0,50 m2.
Menge: 1,000 St
Leistungsbereichkatalog: 124

**00.04.0011 Betonunterlage feinspachteln*Oberfl.waager. Dicke über 2-4 mm*Tfl. ü. 0,1-0,5m2**
StL-Nr. 24124323991203
Vorbereitete Betonunterlage nach Unterlagen des AG
feinspachteln. Ggf. Haftbrücke aufbringen.
Bauteil 'Lagerbank Widerlager.'

Oberfläche waagerecht bis 20 v.H. geneigt.
Dicke des Feinspachtels über 2 mm bis 4 mm.
Teilflächen über 0,10 m2 bis 0,50 m2.
Menge: 1,000 St
Leistungsbereichkatalog: 124

**00.04.0012 Lagerkissen schützen**
Elastomerlagerkissen während der Oberflächenvorbereitung der Lagersockel schützend einhausen. Einrichtung nach Wahl des AN. Schutzeinrichtung einbauen, vorhalten und nach Abschluss der Betoininstandsetzung wieder ausbauen und der Verwertung nach Wahl des AN zuführen.
Menge: 2,000 St

**00.04.0013 Betonunterlage vorbereiten*Oberfl.senkrecht*druckluftstrahlen*entsorgen**
StL-Nr. 2412411399290691
Betonunterlage nach Unterlagen des AG vorbereiten. Vorbereitete Flächen säubern.
Bauteil 'Lagersockel.'

Oberfläche über 20 v.H. geneigt bis senkrecht.
Teilflächen 'Abmessungen unterschiedlich siehe Bestandspläne. Vergütet wird je Lagersockel.'

Vorbereitungsverfahren = Betonunterlage druckluftstrahlen mit festen Strahlmitteln.
Abtrag von 'losem/ hohlliegendem Beton und Oberfläche
auf mindestens 1,5 mm mittlere Rautiefe aufrauen.'

Abfall entsorgen.
Menge: 2,000 St
Leistungsbereichkatalog: 124

**00.04.0014 Betonstahl einbauen**
StL-Nr. 2211821399
Betonstahl entsprechend statischen und konstruktiven
Erfordernissen einbauen.
Bauteil 'alle Lagersockel'

Stahlsorte 'B500B'
Menge: 0,100 t

**00.04.0015 Bew. Beton einschl. Schalung herst.*Stahlbeton**
StL-Nr. 2211831391999909
Bewehrten Beton einschließlich Schalung nach Unterlagen
des AG herstellen. Schalung vorhalten und beseitigen.
Bewehrung und Traggerüst der Bemessungsklasse B werden
gesondert vergütet.
Bauteil 'Lagersockel (Bestandssockel umschließen).'

Art der Verwendung = Stahlbeton.
Druckfestigkeitsklasse 'Vergussbeton C 50/60, z.B. Pagel V80C45 Vergussbeton oder gleichwertiger Art, Frühfestigkeitsklasse C, Schwindklasse SKVB 0.'

Expositionsklasse 'XC4, XD3, XF4, WA.'

Zusätzliche Anforderungen 'Vergussbeton für Umgießen vorhandener Lagersockel, Betonoberflächen Bestand vornässen.'

Sichtflächenschalung 'glatt nach Wahl des AN.'

Oberfläche 'glatt abziehen.'
Menge: 0,120 m3

**00.04.0016 Beton abbrechen Über C35/45 Bew. erhalten*Verwerten**
StL-Nr. 22118013994911
Beton nach Unterlagen des AG abbrechen.
Bauteil 'Lagersockel.'

Material 'Stahlbeton.'

Druckfestigkeitsklasse über C35/45.
Abbruch 'schonend unter Erhalt der Anschlussbewehrung und ohne Beschädigung der verbleibenden Teile der Lagerkonstruktion.'

Anschlussbewehrung erhalten.
Abbruchgut nach Wahl des AN verwerten.
Menge: 0,200 m3

**00.04.0017 Bew. Beton einschl. Schalung herst.*Stahlbeton**
StL-Nr. 2211831391999909
Bewehrten Beton einschließlich Schalung nach Unterlagen
des AG herstellen. Schalung vorhalten und beseitigen.
Bewehrung und Traggerüst der Bemessungsklasse B werden
gesondert vergütet.
Bauteil 'Lagersockel (neu herzustellen.'

Art der Verwendung = Stahlbeton.
Druckfestigkeitsklasse 'Schnell-Vergussbeton C 70/85, z.B. Pagel V2/160 Schnellvergussbeton oder gleichwertiger Art, Frühfestigkeitsklasse A, Schwindklasse SKVB 0.'

Expositionsklasse 'XC4, XD3, XF4, WA.'

Zusätzliche Anforderungen 'Vergussbeton für Herstellung neuer Lagersockell mit gleichzeitigem Untergießen von Lagerplatten.'

Sichtflächenschalung 'glatt nach Wahl des AN.'

Oberfläche 'glatt abziehen.'
Menge: 0,200 m3

**00.04.0018 Betonstahl vorbereiten DU bis 16 mm*ReinG Sa 2 1/2**
StL-Nr. 2412411813
Freiliegenden Betonstahl unterschiedlicher Durchmesser
vorbereiten. Abfall entsorgen.
Durchmesser bis 16 mm.
Norm-Reinheitsgrad = Sa 2 1/2.
Menge: 50,000 m

**00.04.0019 Betonstahl beschichten DU bis 16 mm**
StL-Nr. 2412435710
Freiliegenden Betonstahl unterschiedlicher Durchmesser
beschichten. Betonstahl vorbereiten wird gesondert vergütet.
Durchmesser bis 16 mm.
Menge: 50,000 m
Leistungsbereichkatalog: 124

**00.04.0020 Betonstahl vorbereiten DU über 16 mm*ReinG Sa 2 1/2**
StL-Nr. 2412411823
Freiliegenden Betonstahl unterschiedlicher Durchmesser
vorbereiten. Abfall entsorgen.
Durchmesser über 16 mm.
Norm-Reinheitsgrad = Sa 2 1/2.
Menge: 30,000 m
Leistungsbereichkatalog: 124

**00.04.0021 Betonstahl beschichten DU über 16 mm**
StL-Nr. 2412435720
Freiliegenden Betonstahl unterschiedlicher Durchmesser
beschichten. Betonstahl vorbereiten wird gesondert vergütet.
Durchmesser über 16 mm.
Menge: 30,000 m
Leistungsbereichkatalog: 124

**00.04.0022 Fuge Überb. Kammerwd. wiederherst.**
Gezwängte Dehnfuge zwischen Überbau (Fahrbahnplatte und Kappengesims) sowie Kammerwand des Widerlagers aufweiten und Dehnfuge somit (wieder) herstellen.
Betonkanten an Überbau und Kammerwand beidseitig der Fuge zu Fugenflanken einschneiden bis ca. 4 cm tief.
vorgeschnittene Bauteilkanten ausbrechen.
Bewehrung erhalten.
Vergütet wird die Länge längs des Spaltes gemessen.
Abfall entsorgen.
Menge: 4,000 m

#### Unterabschnitt 00.05 Notstapel, Pressen und Lager

**00.05.0001 Kollapssicherung mit Pressenstapel**
Kollapssicherung durch Pressen.
Oberes Bauteil = Überbau-Längs- und Querträger während Instandsetzung des benachbarten Längsträgerüberstandes gegen Kollaps sichern.
Pressenansatz auf Widerlager. Vorgehen gemäß Baubeschreibung, Entwurfsplan, Unterlagen des AG und Ausführungsplanung des AN.
Pressen auf Kontakt anfahren ohne Anheben des Überbaus.
2 Pressen mit Stellring z.B. Eberspächer ZERK 669.5, hydraulisch gekoppelt, Pressenstapel aus Stahlplatten ca. 20 x 50 cm im Grundriss mit Lagerstopfmörtel in den Anschlussflächen an Bestandsbeton, horizontal ausgerichtet mit Gleitpaarung aus PTFE und austenitischem Stahl.
Menge: 1,000 St

**00.05.0002 Lagesicherung durch Pressen**
Lagesicherung durch Pressen.
Aufgelagertes Bauteil = Überbau-Längsträger während Instandsetzung des benachbarten Lagersockel lagesichern.
Pressenansatz auf Widerlager. Vorgehen gemäß Baubeschreibung, Entwurfsplan, Unterlagen des AG und Ausführungsplanung des AN.
Pressen zur Entlastung der Elastomerlager auf planmäßige Kraft festlegen ohne Anheben des Überbaus.
2 Pressen mit Stellring z.B. Eberspächer ZERK 669.5, hydraulisch gekoppelt, Pressenstapel aus Stahlplatten ca. 20 x 60 cm im Grundriss mit Lagerstopfmörtel in den Anschlussflächen an Bestandsbeton, horizontal ausgerichtet mit Gleitpaarung aus PTFE und austenitischem Stahl.
Menge: 2,000 St

**00.05.0003 Lagerteil ausbauen Widerlager**
StL-Nr. 241211061990
Lagerteil ausbauen und nach Wahl des AN verwerten.
Bauwerk, Lagerkonstruktion und Lagerkräfte nach Unterlagen des AG.
Ausbau auf Widerlager.
Lagerteil 'bestehend aus Elastomerlager und unterer Lagerplatte mit Festhaltekonstruktion.'

Aufgelagertes Bauteil anheben 'Pressenansatz auf Widerlager. Vorgehen und Anhebemaße gemäß Baubeschreibung, Entwurfsplan, Unterlagen des AG und Ausführungsplanung des AN. Anheben ca. 2 mm, 2 Pressen mit Stellring z.B. Eberspächer ZERK 669.5, hydraulisch gekoppelt, Pressenstapel aus Stahlplatten ca. 20 x 60 cm im Grundriss mit Lagerstopfmörtel in den Anschlussflächen an Bestandsbeton, horizontal ausgerichtet mit Gleitpaarung aus PTFE und austenitischem Stahl.'
Menge: 2,000 St

**00.05.0004 Lagerteil einbauen Widerlager Bauteil ablassen**
StL-Nr. 241211781901
Lagerteil einbauen. Bauwerk, Lagerkonstruktion und La-
gerkräfte nach Unterlagen des AG. Korrosionsschutz entsprechend Lager.
Einbau auf Widerlager.
Lagerteil 'bestehend aus Elastomerlager und unterer Festhaltekonstruktion. Elastomerlager wie zuvor ausgebautes Bestandsbauteil, untere Lagerplatte mit Festhaltekonstruktionen wie zuvor ausgebautes Bestandsbauteil. Ausführung nach Bestandsplänen und Kontrolle durch örtliches Aufmaß.
Inklusive Einbauhilfe mit höhenverstellbarer, vorspannbarer Unterstützung, z.B. "Schraubfüßchen", die mit einbetoniert werden und die einzubauenden Lagerteile bis zum Erhärten des Lagersockels auf die Abbruchfläche des alten Lagersockels / OK Lagerbank abstützen und nach oben gegen die im Überbau vorhandene Lagerplatte vorspannen.
Korrosionsschutz inklusive Oberflächenvorbereitung im Werk nach ZTV-Ing Teil 4, Abschnitt 3, Anhang A Bauteil Lagerkonstruktion, Korrosionsbelastung a), Korrosionsschutzsystem Nr. 3.
ACHTUNG: ein Lager ist im Bestand umgekehrt eingebaut. Es ist insgesamt je ein Lagerunterteil und je 1 Lageroberteil mit entsprechenden Festhaltekonstruktionen neu wie im Bestand herzustellen'

Angehobenes Bauteil ablassen.
Menge: 2,000 St

**00.05.0005 Stahlbauteil vorbereiten*Vollerneuerung**
StL-Nr. 22122128929999
Stahlbauteil nach Unterlagen des AG für Korrosionsschutz vorbereiten.
Bauteil 'obere Lagerplatte mit Festhaltekonstruktionen.'

Vorbereitung für Vollerneuerung.
Verfahren 'nach Wahl des AN.'

Oberflächenvorbereitungsgrad 'SA 2 1/2.'

Ausgangszustand 'beschichtet wie Bestandsplan, teilweise Beschichtung  durchrostet.'

Vorbereitungsarbeiten 'auf der Baustelle durchführen, Strtahlschutt fachgerecht entsorgen.'
Menge: 2,000 St

**00.05.0006 Probe f. Dekla.analyse entnehmen**
StL-Nr. 2212291300
Repräsentative Strahlschuttprobe nach Unterlagen des AG
entnehmen. Strahlschutt aufnehmen und in geeigneten
Behältern zum zugelassenen Analyseinstitut transportieren. Deklarationsanalyse erstellen lassen. Ergebnis der
Analyse an den AG übergeben. Analysekosten werden vom
AN entrichtet und vom AG in nachgewiesener Höhe erstattet.
Menge: 1,000 St

**00.05.0007 Stahlbauteil mit Korr.schutz vers. Lager + Futterpl.*Korr.belast. a)*auf Baustelle Zwischenreinigung**
StL-Nr. 22122228219201
Stahlbauteil nach Unterlagen des AG mit Korrosionsschutz versehen. Lt. Tabelle "Korrosionsschutzsysteme"
der ZTV-ING Teil 4, Abschnitt 3, Anhang A. O-
berflächenvorbereitung wird gesondert vergütet.
Zu beschichtendes Bauteil = Lagerkonstruktion mit Futterplatten.
Zugrunde gelegte Korrosionsbelastung = a).
Korrosionsschutzsystem Nr. '3.'

Beschichtungen auf der Baustelle aufbringen.
Erforderliche Zwischenreinigungen ausführen.
Menge: 2,000 St

#### Unterabschnitt 00.06 Baubehelfe, Lagesicherung Überbau

**00.06.0001 Betonunterlage vorbereiten*Oberfl.senkrecht Tfl. ü. 0,1-0,5m2*entsorgen**
StL-Nr. 2412411399239991
Betonunterlage nach Unterlagen des AG vorbereiten. Vorbereitete Flächen säubern.
Bauteil 'Widerlagerwand und Endquerträger Überbau für Herstellung Betonvorlage zur Abstützung Baubehelf -Horizontalsicherung.'

Oberfläche über 20 v.H. geneigt bis senkrecht.
Teilflächen über 0,10 m2 bis 0,50 m2.
Vorbereitungsverfahren 'nach Wahl des AN für Herstellung abgetreppter Arbeitsfuge unter Erhalt der Bewehrung.'

Abtrag von 'Beton mit Herstellung abgetreppter Abbruchoberfläche unter Erhalt der vorhandenen Bewehrung. Geometrie nach Abtrag siehe Unterlagen des AG.'

Abfall entsorgen.
Menge: 8,000 St

**00.06.0002 Verbundanker herstellen*Stahlbeton*Länge 0,3-0,6 m DU 12 mm*Mit Bohrloch**
StL-Nr. 2211891899292119
Verbundanker nach statischen und konstruktiven Erfordernissen herstellen.
Bauteil 'Herstellung in Wdierlagerwand und Endquerträger für für Anschluss Betonvorlage zur Abstützung Baubehelf -Horizontalsicherung.'

Verbundanker in Stahlbeton.
Stahlsorte 'B500B, Biegeform mit 2-facher Abwinkelung.'

Ankerlänge über 0,30 bis 0,60 m.
Anker-Durchmesser 12 mm.
Bohrloch herstellen.
Verfüllgut 'für eingekelbte Bewehrung bauaufsichtich zugelassenes Mörtelsystem.'
Menge: 80,000 St

**00.06.0003 Betonstahl einbauen**
StL-Nr. 2211821399
Betonstahl entsprechend statischen und konstruktiven
Erfordernissen einbauen.
Bauteil 'Betonvorlage zur Abstützung Baubehelf  -Horizontalsicherung.'

Stahlsorte 'B500B.'
Menge: 0,300 t

**00.06.0004 Bew. Beton einschl. Schalung herst.*Stahlbeton**
StL-Nr. 2211831391999000
Bewehrten Beton einschließlich Schalung nach Unterlagen
des AG herstellen. Schalung vorhalten und beseitigen.
Bewehrung und Traggerüst der Bemessungsklasse B werden
gesondert vergütet.
Bauteil 'Betonvorlage zur Abstützung Baubehelf  -Horizontalsicherung.'

Art der Verwendung = Stahlbeton.
Druckfestigkeitsklasse 'Schnell-Vergussbeton C 70/85, z.B. Pagel V2/160 Schnellvergussbeton oder gleichwertiger Art, Frühfestigkeitsklasse A, Schwindklasse SKVB 0.'

Expositionsklasse 'XC0.'

Zusätzliche Anforderungen 'Vergussbeton für  Betonvorlage zur Abstützung Baubehelf.'
Menge: 0,200 m3

**00.06.0005 Beton abbrechen Über C35/45*Verwerten**
StL-Nr. 22118013994991
Beton nach Unterlagen des AG abbrechen.
Bauteil 'Betonvorlage zur Abstützung Baubehelf -Horizontalsicherung.'

Material 'Stahlbeton - siehe vorangehende Positionen.'

Druckfestigkeitsklasse über C35/45.
Abbruch 'schonend ohne Beschädigung der angrenzenden Bauteile (Widerlager und Endquerträger). Abbruch bis 4 cm unter Baueteiloberfläche. Abbruchfläche für spätere Reprofilierung rau herstellen.'

Anschlussbewehrung '4 cm unter Bauteiloberfläche abschneiden.'

Abbruchgut nach Wahl des AN verwerten.
Menge: 0,200 m3

**00.06.0006 Haftbrücke herstellen*Oberfl.senkrecht RM-Mörtel*Tfl. ü. 0,1-0,5m2**
StL-Nr. 24124313992203
Haftbrücke auf vorbereiteter Betonunterlage nach Unterlagen des AG herstellen.
Bauteil 'Widerlagerwand und Endquerträger Überbau für Reprofilierung vorangehender Ausbruch.'

Oberfläche über 20 v.H. geneigt bis senkrecht.
Stoff = Zementmörtel mit Kunststoffzusatz (RM).
Teilflächen über 0,10 m2 bis 0,50 m2.
Menge: 8,000 St
Leistungsbereichkatalog: 124

**00.06.0007 Fehlst.m.Mörtel/Beton (RM/RC) inst.*Oberfl.senkrecht RM*Dicke über 4-5 cm Tfl. ü. 0,1-0,5m2**
StL-Nr. 24124331992143
Fehlstellen mit Zementmörtel/Beton mit Kunststoffzusatz
(RM/RC) auf vorbereiteter Betonunterlage nach Unterlagen des AG instandsetzen. Ggf. erforderliche Schalung
herstellen. Haftbrücke wird gesondert vergütet.
Bauteil 'Widerlagerwand und Endquerträger Überbau für Reprofilierung vorangehender Ausbruch.'

Oberfläche über 20 v.H. geneigt bis senkrecht.
Betonersatzsystem = RM.
Schichtdicke über 4 bis 5 cm.
Teilflächen über 0,10 m2 bis 0,50 m2.
Menge: 8,000 St
Leistungsbereichkatalog: 124

**00.06.0008 Betonunterlage feinspachteln*Oberfl.senkrecht Dicke über 2-4 mm*Tfl. ü. 0,1-0,5m2**
StL-Nr. 24124323992203
Vorbereitete Betonunterlage nach Unterlagen des AG
feinspachteln. Ggf. Haftbrücke aufbringen.
Bauteil 'Widerlagerwand und Endquerträger Überbau für Reprofilierung vorangehender Abruch.'

Oberfläche über 20 v.H. geneigt bis senkrecht.
Dicke des Feinspachtels über 2 mm bis 4 mm.
Teilflächen über 0,10 m2 bis 0,50 m2.
Menge: 8,000 St
Leistungsbereichkatalog: 124

**00.06.0009 Stahlhilfskonstr. herst. u. entf.**
Stahlkonstruktion als Baubehelf für die Horizontalfesthaltung des Überbaus in Längsrichtung entsprechend statischen und konstruktiven Erfordernissen nach Unterlagen des AG und Tragwerksplanung des AN einschl. aller Verbindungsmittel herstellen, montieren und nach Abschluss der Arbeiten an den Lagern wieder ausbauen und sämtliche Teile der Verwertung nach Wahl des AN zuführen.
Stahlsorte = Baustahl S355.
Konstruktion, ca. 2,5 Tonnen, geschweißt aus Walzträgern mit biegesteifen Rahmenecken, Stegblechen und Flachstahlanschlüssen zur temporären Befestigung am Bestand über geeignete  Montageanker.
Konstruktion passgenau eingemessen. Inklusive nachträglich anordenbarer Distanzplatten aus Baustahl in unterschiedlicher Dicke.
Einbau über der Fahrbahn der unterführten Kreisstraße.
Einzukalkulieren sind ebenso vertikale Untertützungen der Konstruktion vor den Widerlagerwänden, deren Gründung auf geeignete Lastverteilungsplatten sowie Lagersicherung.
Weiterhin die vertikale Druckabstützung nach oben an die Unterseite der Fahrbahnplatte des Überbaus und seitliche Befestigung mit an die Längsträger mit geeigneten Montageankern.
Im Bauteil verbleibende Ankerteile müssen aus Edelstahl sein. Für Montagezwecke erstellte Bohrlöcher sind mit geeigneten Reparaturmörteln zu schließen.
Vor der Ausführung von Borhungen ist die Lage der Tragbewehrung zu kontrollieren und vor Beschädigung zu schützen.
Vergütet wird eine Hilfskonstruktion je Überbau.
Menge: 2,000 St

**00.06.0010 Rüsttstützen schräg temporär einb.**
Rüststützen schräg temporär einbauen.
Rüststützen als Baubehelf für die Horizontalfesthaltung des Überbaus in Querrichtung entsprechend statischen und konstruktiven Erfordernissen nach Unterlagen des AG und Tragwerksplanung des AN einschl. aller Verbindungsmittel herstellen, montieren und nach Abschluss der Arbeiten an den Lagern wieder ausbauen und sämtliche Teile der Verwertung nach Wahl des AN zuführen.
Tragfähigkeit ca. 15 kN Zug und Druck.
Zug- und druckfeste, spindelbare Baustützen zur horizontalen Lagesicherung der Überbauten einbauen und wieder ausbauen.
Anordnung schräg zwischen Längsträger und Lagerbank.
Anschluss mit Gelenkplatte und an die angrenzenden Bauteile angedübelt.
Zum Beispiel Schrägstützen der Firma Robusta Gaukel Type 1S oder 3S mit Kombi-Endgelenk oder gleichwertiger Art.
Im Bauteil verbleibende Ankerteile müssen aus Edelstahl sein. Für Montagezwecke erstellte Bohrlöcher sind mit geeigneten Reparaturmörteln zu schließen.
Vor der Ausführung von Bohrungen ist die Lage der Tragbewehrung zu kontrollieren und vor Beschädigung zu schützen.
Menge: 4,000 St

**00.06.0011 Rüststützen horizontal temp. einb.**
Rüststützen horizontal temporär einbauen.
Rüststützen als Baubehelf für die Horizontalfesthaltung des Überbaus in Querrichtung entsprechend statischen und konstruktiven Erfordernissen nach Unterlagen des AG und Tragwerksplanung des AN einschl. aller Verbindungsmittel herstellen, montieren und nach Abschluss der Arbeiten an den Lagern wieder ausbauen und sämtliche Teile der Verwertung nach Wahl des AN zuführen.
Tragfähigkeit mindestens 20 kN Zug und Druck.
Länge ca. 2,9 m.
Zug- und druckfeste, spindelbare Baustützen zur horizontalen Lagesicherung / gegenseitge Abstützung der Überbauten einbauen und wieder ausbauen.
Anordnung horizontal zwischen Längsträgern
Anschluss mit Gelenkplatte und an die angrenzenden Bauteile angedübelt.
Zum Beispiel Schrägstützen der Firma Robusta Gaukel Type 4S mit Kombi-Endgelenk oder gleichwertiger Art.
Im Bauteil verbleibende Ankerteile müssen aus Edelstahl sein. Für Montagezwecke erstellte Bohrlöcher sind mit geeigneten Reparaturmörteln zu schließen.
Vor der Ausführung von Borhungen ist die Lage der Tragbewehrung zu kontrollieren und vor Beschädigung zu schützen.
Menge: 4,000 St
